# Fijador consolidante, a base de resinas acrílicas al disolvente, referencia Kerakover Acrilex Consolidante de Kerakoll. Envase: 15 l

- Propiedad del archivo: CONSTRUNARIO
- Formato: FIEBDC-3/2012
- Programa: Construnario Versión 3.51
- Fecha de los precios: 28/02/2024
- Divisa: EUR

**19295_KER** l Fijador consolidante, a base de resinas acrílicas al disolvente, referencia Kerakover Acrilex Consolidante de Kerakoll. Envase: 15 l
Precio: 14.27
Fijador consolidante, a base de resinas acrílicas al disolvente, específico para enfoscados viejos y friables. Kerakover Acrilex Consolidante garantiza una óptima consolidación en profundidad gracias a la elevada penetración. Mejora la adhesión de los posteriores ciclos de aplicación. Interiores, exteriores. Código EAN: 8021704192954
