# Pintura mural eco-compatible, referencia Keradecor Smak Paint de Kerakoll. Envase: 12 l

- Propiedad del archivo: CONSTRUNARIO
- Formato: FIEBDC-3/2012
- Programa: Construnario Versión 3.51
- Fecha de los precios: 28/02/2024
- Divisa: EUR

**19299_KER** l Pintura mural eco-compatible, referencia Keradecor Smak Paint de Kerakoll. Envase: 12 l
Precio: 26.11
Pintura mural eco-compatible a base de resinas Pliolite, con elevado efecto de cobertura para soportes con manchas. Keradecor Smak Paint es específico para supeficies afectadas por depósitos de nicotina, hollín, sulfatos y sustancias que tienden a la migración en la superficie. De elevada resistencia a los mohos y a la abrasión. Interiores, exteriores. Código EAN: 8021704192992
