# Impregnante protector eco-compatible hidrorrepelente, transpirable y con efecto gota, referencia Kerakover Eco Meteor S de Kerakoll. Envase: 5 l

- Propiedad del archivo: CONSTRUNARIO
- Formato: FIEBDC-3/2012
- Programa: Construnario Versión 3.51
- Fecha de los precios: 28/02/2024
- Divisa: EUR

**19300_KER** l Impregnante protector eco-compatible hidrorrepelente, transpirable y con efecto gota, referencia Kerakover Eco Meteor S de Kerakoll. Envase: 5 l
Precio: 22.34
Impregnante protector eco-compatible hidrorrepelente, transpirable y con efecto gota, no altera el color de los materiales tratados. Kerakover Eco Meteor S es a base de siloxanos en disolvente, no filmógeno con elevada penetración. Específico para la protección de superficies arquitectónicas y de hormigón según la norma EN 1504-2. Código EAN: 8021704200116
