# Preparador orgánico eco-compatible, referencia Keragrip Eco Pulep de Kerakoll. Envase: 10 l

- Propiedad del archivo: CONSTRUNARIO
- Formato: FIEBDC-3/2012
- Programa: Construnario Versión 3.51
- Fecha de los precios: 28/02/2024
- Divisa: EUR

**19348_KER** l Preparador orgánico eco-compatible, referencia Keragrip Eco Pulep de Kerakoll. Envase: 10 l
Precio: 16.81
Preparador orgánico eco-compatible para el tratamiento y la limpieza de soportes no absorbentes. Keragrip Eco Pulep, gracias a su formulación, elimina la suciedad de las superficies y las prepara para la posterior fase de colocación. Garantiza una adhesión óptima en adhesivos reactivos y sellantes sobre soportes no absorbentes, lisos y compactos, pavimentaciones de mármol, de cerámica y en soportes difíciles. Código EAN: 8021704193487
