# Gel impregnante de alta protección y elevada resistencia a los rayos UV. Rerencia Keradecor Wood - Ébano, Kerakoll: Envase 4x2,5l

- Propiedad del archivo: CONSTRUNARIO
- Formato: FIEBDC-3/2012
- Programa: Construnario Versión 3.51
- Fecha de los precios: 28/02/2024
- Divisa: EUR

**19360_KER** l Gel impregnante de alta protección y elevada resistencia a los rayos UV. Rerencia Keradecor Wood - Ébano, Kerakoll: Envase 4x2,5l
Precio: 23.99
Gel impregnante de alta protección y elevada resistencia a los rayos UV y a los agentes atmosféricos. Respeta el medio ambiente. Keradecor Wood está formulado a base de aceites vegetales, con un particular aspecto en gel que asegura, en caso de aplicación en vertical, la ausencia de goteos. Crea una barrera física que impide la proliferación de hongos. Interiores, exteriores. Código EAN: 8021704193609
