# Tratamiento eco-compatible para el acabado de parquet, referencia Oil-Pur 60. 60 gloss

- Propiedad del archivo: CONSTRUNARIO
- Formato: FIEBDC-3/2012
- Programa: Construnario Versión 3.51
- Fecha de los precios: 28/02/2024
- Divisa: EUR

**19374_KER** l Tratamiento eco-compatible para el acabado de parquet, referencia Oil-Pur 60. 60 gloss
Precio: 16.97
Tratamiento eco-compatible para el acabado de parquet. Oil-Pur aúna un práctico uso y una fácil trabajabilidad para el acabado de efecto envejecido de suelos de madera de cualquier especie. Código EAN: 8021704193746
