# Adhesivo&Mortero de Alisado mineral Klima Light Calce de Kerakoll. Envase 25 kg

- Propiedad del archivo: CONSTRUNARIO
- Formato: FIEBDC-3/2012
- Programa: Construnario Versión 3.51
- Fecha de los precios: 28/02/2024
- Divisa: EUR

**19713_KER** kg Adhesivo&Mortero de Alisado mineral Klima Light Calce de Kerakoll. Envase 25 kg
Precio: 1.64
Adhesivo&Mortero de Alisado mineral a base de cal hidráulica natural NHL, aligerado mineral, monocomponente, para la colocación y el alisado de paneles aislantes minerales y naturales específicos para SATE. Klima Ligth Calce es específico para la colocación y el alisado de paneles naturales y minerales para el aislamiento térmico por el exterior tales como lana de roca y de vidrio, fibra de madera, corcho y sílico-calcáreos, sobre soportes de hormigón, enfoscados y morteros de acabado minerales. Beige. Interiores, exteriores. Código EAN: 8021704197133
