# Descarga central en polipropileno, referencia Aquaform SD de Kerakoll. Desagüe lateral

- Propiedad del archivo: CONSTRUNARIO
- Formato: FIEBDC-3/2012
- Programa: Construnario Versión 3.51
- Fecha de los precios: 28/02/2024
- Divisa: EUR

**19932_KER** u Descarga central en polipropileno, referencia Aquaform SD de Kerakoll. Desagüe lateral
Precio: 163.54
Descarga central en polipropileno con membrana impermeable de polietileno revestida en ambos lados con tejido de polipropileno para los sistemas Laminados Kerakoll. La membrana soldada en frío con collarín de butilo autoadhesivo permite el encolado con gel-adhesivos H40 y la compatibilidad total con los sistemas Laminados para garantizar la continuidad de la contención hidráulica. Aquaform SD: descarga lateral, 74 mm alto, salida diámetro 50 mm, con sifón removible.
