# Primer fijador eco-compatible, referencia Kerakover Acrilex Primer de Kerakoll. Envase: 10 l

- Propiedad del archivo: CONSTRUNARIO
- Formato: FIEBDC-3/2012
- Programa: Construnario Versión 3.51
- Fecha de los precios: 28/02/2024
- Divisa: EUR

**20002_KER** l Primer fijador eco-compatible, referencia Kerakover Acrilex Primer de Kerakoll. Envase: 10 l
Precio: 9.10
Primer fijador eco-compatible, a base de microemulsiones de elevado poder conglomerante. Kerakover Acrilex Primer es idóneo para la consolidación cortical, garantiza la uniformidad de las absorciones y la homogeneidad cromática del ciclo decorativo posterior. Interiores, exteriores. Código EAN: 8021704200024
