# Imprimación fijadora eco-compatible, referencia Kerakover Eco Silox Primer de Kerakoll. Envase: 5l

- Propiedad del archivo: CONSTRUNARIO
- Formato: FIEBDC-3/2012
- Programa: Construnario Versión 3.51
- Fecha de los precios: 28/02/2024
- Divisa: EUR

**20008_KER** l Imprimación fijadora eco-compatible, referencia Kerakover Eco Silox Primer de Kerakoll. Envase: 5l
Precio: 13.38
Imprimación fijadora eco-compatible a base de micro-emulsiones acril-siloxánicas puras de elevado poder ligante. Kerakover Silox Primer es idónea para la consolidación cortical, garantiza una elevada transpirabilidad, uniformidad de la absorción y la homogeneidad cromática del posterior ciclo pictórico. Interiores, exteriores. Código EAN: 8021704200086
