# Hidropintura al cuarzo orgánica mineral eco-compatible, referencia Kerakover Quarzite de Kerakoll. Blanco. Envase: 14 l

- Propiedad del archivo: CONSTRUNARIO
- Formato: FIEBDC-3/2012
- Programa: Construnario Versión 3.51
- Fecha de los precios: 28/02/2024
- Divisa: EUR

**20257_KER** l Hidropintura al cuarzo orgánica mineral eco-compatible, referencia Kerakover Quarzite de Kerakoll. Blanco. Envase: 14 l
Precio: 11.68
Hidropintura al cuarzo orgánica mineral, en base estireno-acrílica, con aditivos antibacterias, cubriente con efecto mate. Kerakover Quarzite es súper lavable, con cuerpo, de impecable valor estético, de óptima cobertura, con aditivos antibacterias, elevada resistencia a los agentes atmosféricos. Interiores y exteriores. Código EAN: 8021704202578
