# Impregnante hidrorrepelente eco-compatible, referencia Kerakover Eco Meteor de Kerakoll. Envase: 10 l

- Propiedad del archivo: CONSTRUNARIO
- Formato: FIEBDC-3/2012
- Programa: Construnario Versión 3.51
- Fecha de los precios: 28/02/2024
- Divisa: EUR

**22370_KER** l Impregnante hidrorrepelente eco-compatible, referencia Kerakover Eco Meteor de Kerakoll. Envase: 10 l
Precio: 19.39
Impregnante hidrorrepelente eco-compatible, con efecto gota y elevada capacidad de penetración. Kerakover Eco Meteor es idóneo para la protección de superficies verticales absorbentes frente al agua y la suciedad. No altera el color de los materiales tratados. Transpirable y autolimpiable. Interiores, exteriores. Código EAN: 8021704223702
