# Pintura termoaislante orgánica mineral, referencia Keradecor Klima Paint de Kerakoll. Envase: 14 l

- Propiedad del archivo: CONSTRUNARIO
- Formato: FIEBDC-3/2012
- Programa: Construnario Versión 3.51
- Fecha de los precios: 28/02/2024
- Divisa: EUR

**23308_KER** l Pintura termoaislante orgánica mineral, referencia Keradecor Klima Paint de Kerakoll. Envase: 14 l
Precio: 15.94
Pintura termoaislante orgánica mineral, a base de resinas vinílicas al agua, lavable, resistente a los mohos. Keradecor Klima Paint es anticondensación, lavable, transpirable, con aditivos antibacterias, de elevado grado de cubrición y un óptimo punto de blanco. Resistente a la abrasión y a los lavados. Interiores. Código EAN: 8021704233084
