# Primer fijador eco-compatible, referencia Kerakover Acrilex Primer de Kerakoll. Envase: 12x1 l

- Propiedad del archivo: CONSTRUNARIO
- Formato: FIEBDC-3/2012
- Programa: Construnario Versión 3.51
- Fecha de los precios: 28/02/2024
- Divisa: EUR

**23342_KER** l Primer fijador eco-compatible, referencia Kerakover Acrilex Primer de Kerakoll. Envase: 12x1 l
Precio: 12.08
Primer fijador eco-compatible, a base de microemulsiones de elevado poder conglomerante. Kerakover Acrilex Primer es idóneo para la consolidación cortical, garantiza la uniformidad de las absorciones y la homogeneidad cromática del ciclo decorativo posterior. Interiores, exteriores. Código EAN: 8021704233428
