# Preparador de fondo orgánico mineral, referencia Keradecor Eco Sintolite de Kerakoll. Envase: 4x2,5 l

- Propiedad del archivo: CONSTRUNARIO
- Formato: FIEBDC-3/2012
- Programa: Construnario Versión 3.51
- Fecha de los precios: 28/02/2024
- Divisa: EUR

**23350_KER** l Preparador de fondo orgánico mineral, referencia Keradecor Eco Sintolite de Kerakoll. Envase: 4x2,5 l
Precio: 19.11
Preparador de soporte orgánico mineral, ecocompatible. Keradecor Eco Sintolite es un fondo en base disolvente, idóneo para superficies de madera y hierro de elevado poder de relleno. Nivela las superficies antes de la posterior aplicación del esmalte. Interiores, exteriores. Código EAN: 8021704233503
