# Eesmalte de fondo y acabado eco-compatible, referencia Keradecor Zinkover de Kerakoll. Color: blanco. Envase: 4x2,5 l

- Propiedad del archivo: CONSTRUNARIO
- Formato: FIEBDC-3/2012
- Programa: Construnario Versión 3.51
- Fecha de los precios: 28/02/2024
- Divisa: EUR

**23356_KER** l Eesmalte de fondo y acabado eco-compatible, referencia Keradecor Zinkover de Kerakoll. Color: blanco. Envase: 4x2,5 l
Precio: 47.66
Esmalte de fondo y acabado, resistente a los agentes atmosféricos, con óptima cobertura y fácil de aplicar. Keradecor Zinkover es altamente protector, a base de resinas de síntesis al disolvente, idóneo para preparar superficies galvanizadas. Notable protección frente a los agentes atmosféricos y marinos. Interiores, exteriores.
