# Pintura antióxido y anticorrosiva, referencia Keradecor Sintcrom de Kerakoll. Color: gris. Envase: 4x2,5l

- Propiedad del archivo: CONSTRUNARIO
- Formato: FIEBDC-3/2012
- Programa: Construnario Versión 3.51
- Fecha de los precios: 28/02/2024
- Divisa: EUR

**23363_KER** l Pintura antióxido y anticorrosiva, referencia Keradecor Sintcrom de Kerakoll. Color: gris. Envase: 4x2,5l
Precio: 18.31
Pintura antióxido y anticorrosiva orgánica mineral. Keradecor Sintcrom es altamente protector, a base de resinas de síntesis al disolvente y pigmentos activos inhibidores de la corrosión. Idónea como fondo sobre hierro y sus aleaciones. Interiores, exteriores Código EAN: 8021704233633
