# Hidropintura orgánica mineral eco-compatible, referencia Kerakover Acrilex Flex de Kerakoll. Coloreado A. Envase: 4 l

- Propiedad del archivo: CONSTRUNARIO
- Formato: FIEBDC-3/2012
- Programa: Construnario Versión 3.51
- Fecha de los precios: 28/02/2024
- Divisa: EUR

**24196A_KER** l Hidropintura orgánica mineral eco-compatible, referencia Kerakover Acrilex Flex de Kerakoll. Coloreado A. Envase: 4 l
Precio: 26.80
Hidropintura orgánica mineral eco-compatible, a base de resina elastomérica. Kerakover Eco Acrilex Flex es súper-lavable de efecto opaco, elimina las fisuras garantizando una óptima elasticidad, elevada resistencia a las algas, hongos, mohos y a los agentes atmosféricos. Específico para hormigón según la norma EN 1504-2.
