# Pintura orgánica mineral eco-compatible, referencia Kerakover Silox Pittura de Kerakoll. Coloreado B. Envase: 4 l

- Propiedad del archivo: CONSTRUNARIO
- Formato: FIEBDC-3/2012
- Programa: Construnario Versión 3.51
- Fecha de los precios: 28/02/2024
- Divisa: EUR

**26250B_KER** l Pintura orgánica mineral eco-compatible, referencia Kerakover Silox Pittura de Kerakoll. Coloreado B. Envase: 4 l
Precio: 28.36
Pintura orgánica mineral eco-compatible, con base de resinas siloxánicas al agua, con aditivos antibacterias y antimoho, cubriente, con efecto mate. Kerakover Silox Pittura es súper lavable, altamente transpirable, óptima protección contra los agentes atmosféricos, la contaminación, bacterias, hongos y algas. Resistente a la abrasión y a los rayos U.V. Interiores, exteriores.
