# Fondo intermedio orgánico mineral, referencia Kerakover Acrilex Fondo de Kerakoll. Envase: 4l

- Propiedad del archivo: CONSTRUNARIO
- Formato: FIEBDC-3/2012
- Programa: Construnario Versión 3.51
- Fecha de los precios: 28/02/2024
- Divisa: EUR

**26350_KER** l Fondo intermedio orgánico mineral, referencia Kerakover Acrilex Fondo de Kerakoll. Envase: 4l
Precio: 16.04
Fondo intermedio orgánico mineral para la preparación de soportes antes del ciclo pictórico. Kerakover Acrilex Fondo tiene elevado poder de rellenado, para la nivelación de imperfecciones del soporte y garantizar un aspecto estético excelente. Específico para rellenar microfisuras estabilizadas y uniformizar las absorciones. Interiores y exteriores. Código EAN: 8021704263500
