# Primer fijador a base de resinas acrílicas puras y elevado poder ligante, referencia Keradecor Prontofix de Kerakoll. Envase: 12x1 l

- Propiedad del archivo: CONSTRUNARIO
- Formato: FIEBDC-3/2012
- Programa: Construnario Versión 3.51
- Fecha de los precios: 28/02/2024
- Divisa: EUR

**26599_KER** l Primer fijador a base de resinas acrílicas puras y elevado poder ligante, referencia Keradecor Prontofix de Kerakoll. Envase: 12x1 l
Precio: 7.04
Primer fijador a base de resinas acrílicas puras y elevado poder ligante. Keradecor Prontofix es idóneo para la consolidación cortical, garantiza la uniformidad de las absorciones y la homogeneidad cromática del ciclo decorativo posterior. Interiores. Código EAN: 8021704265993
