# Revestimiento fibrado orgánico mineral eco-compatible, referencia Kerakover Eco Kompact de Kerakoll. Fino. Coloreado A

- Propiedad del archivo: CONSTRUNARIO
- Formato: FIEBDC-3/2012
- Programa: Construnario Versión 3.51
- Fecha de los precios: 28/02/2024
- Divisa: EUR

**29800A_KER** kg Revestimiento fibrado orgánico mineral eco-compatible, referencia Kerakover Eco Kompact de Kerakoll. Fino. Coloreado A
Precio: 6.01
Revestimiento fibrado orgánico mineral, coloreado en masa, a base de resinas acrílicas al agua y siloxanos hidrofobizantes. Producto para SATE (ETICS) KlimaExpert con Evaluación Técnica Europea ETA según EAD 040083-00-0404. Kerakover Kompact realiza revestimientos decorativos de espesor, resistentes a las algas y a los agentes atmosféricos, compatible con los sistemas SATE (ETICS). Flexible, de óptima trabajabilidad, permite la realización de superficies cerradas con efecto compacto. Disponible en dos granulometrías: fina y media.
