# Impermeabilizante elastomérico coloreado al disolvente para cubiertas planas e inclinadas

- Propiedad del archivo: CONSTRUNARIO
- Formato: FIEBDC-3/2012
- Programa: Construnario Versión 3.51
- Fecha de los precios: 28/02/2024
- Divisa: EUR

**41878_KER** kg Impermeabilizante elastomérico coloreado al disolvente para cubiertas planas e inclinadas, para membranas bituminosas y para superficies exteriores. Flexible incluso a muy bajas temperaturas, apto para la contención de agua, resistente a los rayos UV y a los agentes atmosféricos, Bioscud Artic de Kerakoll. RAL6017
Precio: 11.48
Impermeabilizante elastomérico coloreado al disolvente para cubiertas planas e inclinadas, para membranas bituminosas y para superficies exteriores. Flexible incluso a muy bajas temperaturas, apto para la contención de agua, resistente a los rayos UV y a los agentes atmosféricos. Bioscud Artic, en base solvente y listo para usar, se puede aplicar velozmente incluso a bajas temperaturas en grandes superficies para crear impermeabilizaciones protectoras decorativas de alta reflectancia (Cool Roof) con altísimas prestaciones mecánicas y flexibilidad constante incluso a muy bajas temperaturas. Código EAN: 8021704418788
