# Adhesivo mineral epoxídico, referencia Geolite Gel de Kerakoll. Parte B

- Propiedad del archivo: CONSTRUNARIO
- Formato: FIEBDC-3/2012
- Programa: Construnario Versión 3.51
- Fecha de los precios: 28/02/2024
- Divisa: EUR

**47045_KER** kg Adhesivo mineral epoxídico, referencia Geolite Gel de Kerakoll. Parte B
Precio: 22.04
Adhesivo para el refuerzo monolítico SRP del hormigón armado. Tixotrópico para encolados y anclajes estructurales. GeoLite Gel es un sistema epoxídico bicomponente en gel tixotrópico para anclar y fijar elementos metálicos. Matriz orgánica mineral en combinación con tejidos de acero en los sistemas existentes certificados de refuerzo estructural Geosteel SRP. Código EAN: 8021704470458
