# Adhesivo orgánico, referencia Forte de Kerakoll. Envase: 15 kg

- Propiedad del archivo: CONSTRUNARIO
- Formato: FIEBDC-3/2012
- Programa: Construnario Versión 3.51
- Fecha de los precios: 28/02/2024
- Divisa: EUR

**47397_KER** kg Adhesivo orgánico, referencia Forte de Kerakoll. Envase: 15 kg
Precio: 5.75
Adhesivo orgánico mineral certificado, eco-compatible, para la colocación de parquet de pequeño y medio formato. Forte desarrolla una reología superficial de mezcla que garantiza altos niveles de seguridad para la colocación de parquet taraceado, industrial, lamparquet y listones incluso de formato medio de especies de maderas estables sobre soportes absorbentes. Código EAN: 8021704473978
