# Sellante orgánico eco-compatible, referencia Fugabella Eco PU 40 de Kerakoll. Color: 03 - Gris perla

- Propiedad del archivo: CONSTRUNARIO
- Formato: FIEBDC-3/2012
- Programa: Construnario Versión 3.51
- Fecha de los precios: 28/02/2024
- Divisa: EUR

**50011_KER** u Sellante orgánico eco-compatible, referencia Fugabella Eco PU 40 de Kerakoll. Color: 03 - Gris perla
Precio: 13.28
Sellante orgánico eco-compatible poliuretánico, tixotrópico y de alta resistencia para juntas de dilatación-deformación. Fugabella Eco PU 40 consigue una elevada dureza superficial, garantiza la contención hidráulica de los sellados frente a las más elevadas solicitaciones térmicas y mecánicas en pavimentaciones industriales y comerciales sujetas a fuerte tráfico. Alto módulo elástico. Código EAN: 8021704500117
