# Sellante rígido orgánico, eco-compatible, referencia Aquastop Nanosil de Kerakoll

- Propiedad del archivo: CONSTRUNARIO
- Formato: FIEBDC-3/2012
- Programa: Construnario Versión 3.51
- Fecha de los precios: 28/02/2024
- Divisa: EUR

**50030_KER** u Sellante rígido orgánico, eco-compatible, referencia Aquastop Nanosil de Kerakoll
Precio: 23.67
Sellante rígido, orgánico, eco-compatible, silánico neutro para el sellado impermeable de instalaciones hidroeléctricas, pasatubos y elementos de construcción en piscinas y en los sistemas Laminados Kerakoll. Aquastop Nanosil desarrolla una elevada adhesión sobre superficies absorbentes y no absorbentes que garantiza la contención hidráulica de las instalaciones pasantes incluso en las situaciones de espacios críticos.
