# Sellante transparente para baldosas y mosaicos, referencia Silicone de Kerakoll

- Propiedad del archivo: CONSTRUNARIO
- Formato: FIEBDC-3/2012
- Programa: Construnario Versión 3.51
- Fecha de los precios: 28/02/2024
- Divisa: EUR

**50235_KER** u Sellante transparente para baldosas y mosaicos, referencia Silicone de Kerakoll
Precio: 16.07
Sellante transparente para baldosas y mosaicos. Producto green para bioconstrucción. Silicone desarrolla una elevada adhesión a las superficies no absorbentes garantizando la integridad y la contención hidráulica de los revestimientos cerámicos sujetos a deformación. Código EAN: 8021704502357
