# Espuma autoexpansiva para relleno y fijación, referencia Hyper Foam M de Kerakoll

- Propiedad del archivo: CONSTRUNARIO
- Formato: FIEBDC-3/2012
- Programa: Construnario Versión 3.51
- Fecha de los precios: 28/02/2024
- Divisa: EUR

**50481_KER** u Espuma autoexpansiva para relleno y fijación, referencia Hyper Foam M de Kerakoll
Precio: 7.50
Hyper Foam M polimeriza en contacto con la humedad y el aire. Gas propulsor exento de HCFC. Elevada estabilidad de forma Elevado rendimiento Excelente adherencia Óptimo aislamiento térmico y acústico Específica para el montaje Idónea para reducir los puentes térmicos Envase bote 500 ml Rendimiento ˜ 18 l de espuma con un bote Conservación ˜ 12 meses Código EAN: 8021704504832
