# Espuma autoexpansiva para relleno y fijación, referencia Hyper Foam Clean de Kerakoll

- Propiedad del archivo: CONSTRUNARIO
- Formato: FIEBDC-3/2012
- Programa: Construnario Versión 3.51
- Fecha de los precios: 28/02/2024
- Divisa: EUR

**50489_KER** u Espuma autoexpansiva para relleno y fijación, referencia Hyper Foam Clean de Kerakoll
Precio: 7.50
Hyper Foam Clean garantiza una fácil limpieza interior y exterior de las pistolas dosificadoras de espuma expansiva poliuretánica. También permite limpiar residuos de espuma de poliuretano no endurecida. Listo para usar Elimina eficazmente los restos de espuma fresca Mejora la durabilidad y el rendimiento de las pistolas de espuma de poliuretano Envase bote 500 ml Conservación ˜ 12 meses Código EAN: 8021704504894
