# Sellante híbrido elástico para juntas de fuertes dilataciones, referencia Tetra Seal de Kerakoll. Antracita

- Propiedad del archivo: CONSTRUNARIO
- Formato: FIEBDC-3/2012
- Programa: Construnario Versión 3.51
- Fecha de los precios: 28/02/2024
- Divisa: EUR

**50499_KER** u Sellante híbrido elástico para juntas de fuertes dilataciones, referencia Tetra Seal de Kerakoll. Antracita
Precio: 11.20
Sellante híbrido elástico para juntas de fuertes dilataciones. El sellante perfecto, de larga duración, para cada tipo de junta. Tetra Seal es específico para sellar elásticamente cualquier material sobre cualquier superficie. Elevada elasticidad Se adhiere a todos los soportes, incluso húmedos Pintable Para interiores y exteriores Bajo módulo elástico Elevada resistencia a los rayos UV Elevada resistencia a la abrasión Envase cartucho 290 ml Rendimiento ver ficha técnica Conservación ˜ 12 meses Código EAN: 3663588002704
