# Adhesivo híbrido elástico de elevado reticulado inicial, referencia Tetra Tack Crystal de Kerakoll. Fijación instantánea

- Propiedad del archivo: CONSTRUNARIO
- Formato: FIEBDC-3/2012
- Programa: Construnario Versión 3.51
- Fecha de los precios: 28/02/2024
- Divisa: EUR

**50501_KER** u Adhesivo híbrido elástico de elevado reticulado inicial, referencia Tetra Tack Crystal de Kerakoll. Fijación instantánea.
Precio: 13.00
Tetra Tack Crystal permite realizar pegados elásticos duraderos invisibles. Incluso en elementos sometidos a movimientos y tensiones. Elevado efecto ventosa Poder adhesivo extremo Elevada fijación final Se adhiere a todos los soportes, incluso los húmedos Pintable Elasticidad permanente Transparencia cristalina para un encolado invisible Pintable Elasticidad permanente Envase cartucho 290 ml Rendimiento 6,5 m con un cartucho (290 ml) Conservación ˜ 12 meses Código EAN: 3663588002667
