# Adhesivo-sellante híbrido elástico para cualquier tipo de material de construcción referencia Tetra Fix de Kerakoll. Gris claro

- Propiedad del archivo: CONSTRUNARIO
- Formato: FIEBDC-3/2012
- Programa: Construnario Versión 3.51
- Fecha de los precios: 28/02/2024
- Divisa: EUR

**50503_KER** u Adhesivo-sellante híbrido elástico para cualquier tipo de material de construcción referencia Tetra Fix de Kerakoll. Gris claro
Precio: 9.00
Tetra Fix es multiusos y fácil de usar, pega y sella todos los materiales, tanto secos como húmedos. Multiuso Secado rápido Pintable Elástico Se adhiere a todos los soportes, incluso húmedos Envase cartucho 290 ml Rendimiento ver ficha técnica Conservación ˜ 12 meses Código EAN: 3663588002629
