# Silicona neutra para construcción, carpintería y marcos, referencia Hyper Seal de Kerakoll. Blanco

- Propiedad del archivo: CONSTRUNARIO
- Formato: FIEBDC-3/2012
- Programa: Construnario Versión 3.51
- Fecha de los precios: 28/02/2024
- Divisa: EUR

**50507_KER** u Silicona neutra para construcción, carpintería y marcos, referencia Hyper Seal de Kerakoll. Blanco
Precio: 8.00
Hyper Seal es una silicona multiusos coloreada, fácil de usar. Fácil de alisar Se adhiere a los materiales comunes de la construcción Para uso interior y exterior Resistente al envejecimiento y a las condiciones atmosféricas Resistente a los rayos UV Envase cartucho 300 ml Rendimiento ver ficha técnica Conservación ˜ 15 meses Código EAN: 3663588002544
