# Separador de Kerakoll. T 3 mm

- Propiedad del archivo: CONSTRUNARIO
- Formato: FIEBDC-3/2012
- Programa: Construnario Versión 3.51
- Fecha de los precios: 28/02/2024
- Divisa: EUR

**70048_KER** u Separador de Kerakoll. T 3 mm
Precio: 25.03
Bolsa 1000 u. Separadores de PVC. Código EAN: 8432523700488
