# Separador de Kerakoll. T 7 mm

- Propiedad del archivo: CONSTRUNARIO
- Formato: FIEBDC-3/2012
- Programa: Construnario Versión 3.51
- Fecha de los precios: 28/02/2024
- Divisa: EUR

**70050_KER** u Separador de Kerakoll. T 7 mm
Precio: 32.93
Bolsa 1000 u. Separadores de PVC. Código EAN: 8432523700501
