# Junta de colocación, referencia Fugabella Eco 2-12 de Kerakoll. Color: 03. Gris perla. Envase: 4x5 kg

- Propiedad del archivo: CONSTRUNARIO
- Formato: FIEBDC-3/2012
- Programa: Construnario Versión 3.51
- Fecha de los precios: 28/02/2024
- Divisa: EUR

**70057_KER** kg Junta de colocación, referencia Fugabella Eco 2-12 de Kerakoll. Color: 03. Gris perla. Envase: 4x5 kg
Precio: 2.18
Junta de colocación mineral certificada, eco-compatible, bacteriostática y fungistática natural estabilizada con cal natural pura NHL 5 para juntas de elevada solidez cromática de 2 a 12 mm, idónea para el GreenBuilding. Fugabella® Eco 2-12 consigue una reología de grano fino de elevada tixotropía y fluidez específica para la decoración de los pavimentos, garantiza un veloz y total relleno de la junta y una fácil limpieza en cualquier condición de obra. Código EAN: 8432523700570
