# Conglomerante adhesivo mineral, eco-compatible, referencia Tack Eco de Kerakoll

- Propiedad del archivo: CONSTRUNARIO
- Formato: FIEBDC-3/2012
- Programa: Construnario Versión 3.51
- Fecha de los precios: 28/02/2024
- Divisa: EUR

**70093_KER** u Conglomerante adhesivo mineral, eco-compatible, referencia Tack Eco de Kerakoll
Precio: 1.59
Conglomerante adhesivo mineral eco-compatible para la colocación de alta resistencia con técnica de espolvoreo o lechada sobre solera de colocación cementosa fresca, idóneo para el GreenBuilding. Monocomponente, reciclable como árido después de su vida útil. Tack Eco consigue desarrollar elevados niveles de adhesión, garantiza la durabilidad en la colocación con técnica de espolvoreo o lechada aplicada sobre gres porcelánico y baldosas cerámicas con reducida absorción de agua. Código EAN: 8432523700938
