# Enfoscado natural certificado deshumidificante, referencia Biocalce Enfoscado de Kerakoll. Envase 25 kg

- Propiedad del archivo: CONSTRUNARIO
- Formato: FIEBDC-3/2012
- Programa: Construnario Versión 3.51
- Fecha de los precios: 28/02/2024
- Divisa: EUR

**70190_KER** kg Enfoscado natural certificado deshumidificante, referencia Biocalce Enfoscado de Kerakoll. Envase 25 kg
Precio: 0.66
Enfoscado natural certificado, eco-compatible, de cal natural pura NHL 3.5 conforme a la norma EN 459-1, para el enfoscado altamente transpirable. Biocalce Enfoscado es idóneo para el enfoscado transpirable y protector de muros portantes y de cerramiento de ladrillo, tufo volcánico, piedra y paredes mixtas interiores y exteriores Código EAN: 8432523701904
