# Alisador natural certificado, referencia Biocalce Revoco Tipo 00 de Kerakoll. Envase 20 kg

- Propiedad del archivo: CONSTRUNARIO
- Formato: FIEBDC-3/2012
- Programa: Construnario Versión 3.51
- Fecha de los precios: 28/02/2024
- Divisa: EUR

**70227_KER** kg Alisador natural certificado, referencia Biocalce Revoco Tipo 00 de Kerakoll. Envase 20 kg
Precio: 1.19
Alisador natural certificado, eco-compatible, de cal natural pura NHL 3.5 conforme a la norma EN 459-1 para el acabado bruñido altamente transpirable de enfoscados. Biocalce Revoco Tipo 00 es un alisador transpirable para intervenciones de acabado superficial bruñido de enfoscados civiles y de saneamiento en los ciclos Biocalce Código EAN: 8432523702277
