# Junta de colocación, referencia Fugabella Eco Porcelana 0-5 de Kerakoll. Color: 07. Jazmín. Envase: 4x5 kg

- Propiedad del archivo: CONSTRUNARIO
- Formato: FIEBDC-3/2012
- Programa: Construnario Versión 3.51
- Fecha de los precios: 28/02/2024
- Divisa: EUR

**70348_KER** kg Junta de colocación, referencia Fugabella Eco Porcelana 0-5 de Kerakoll. Color: 07. Jazmín. Envase: 4x5 kg
Precio: 2.76
Junta de colocación mineral certificada, eco-compatible, bacteriostática y fungistática natural estabilizada con cal natural pura NHL 5 para juntas de elevada solidez cromática de 0 a 5 mm. Fugabella Eco Porcelana 0-5 consigue un acabado microgranular extrafino de dureza superficial anti-incisión, exalta los juegos de reflexión de la luz y garantiza la máxima afinidad con el diseño de las baldosas cerámicas, de los mosaicos vítreos y de las piedras naturales. Código EAN: 8432523703489
