# Llana acero inoxidable brillante, referencia Biocalce Llanas de Kerakoll. Biselada. Esquina redondeada. 20x8 cm

- Propiedad del archivo: CONSTRUNARIO
- Formato: FIEBDC-3/2012
- Programa: Construnario Versión 3.51
- Fecha de los precios: 28/02/2024
- Divisa: EUR

**70406_KER** u Llana acero inoxidable brillante, referencia Biocalce Llanas de Kerakoll. Biselada. Esquina redondeada. 20x8 cm
Precio: 44.22
Llanas de acero inoxidable AISI 420 blanco templado sometido a un tratamiento de brillo efecto espejo. De forma trapezoidal, redondeado en las cuatro esquinas y biselado en todo su perímetro. Llana de PVC rojo, con espesor de 2,5 mm específica para el acabado de revestimientos coloreados. Código EAN: 8432523704066
