# Mangos para esponja de Kerakoll

- Propiedad del archivo: CONSTRUNARIO
- Formato: FIEBDC-3/2012
- Programa: Construnario Versión 3.51
- Fecha de los precios: 28/02/2024
- Divisa: EUR

**70527_KER** u Mangos para esponja de Kerakoll
Precio: 5.75
Esponja, fieltros y accesorios para el rejuntado de baldosas cerámicas y piedras naturales con juntas minerales Fugabella Eco y juntas orgánicas Fugalite. Código EAN: 8432523705278
