# Cubo de limpieza, referencia Cubo Fuga-Wash Eco de Kerakoll

- Propiedad del archivo: CONSTRUNARIO
- Formato: FIEBDC-3/2012
- Programa: Construnario Versión 3.51
- Fecha de los precios: 28/02/2024
- Divisa: EUR

**70544_KER** u Cubo de limpieza, referencia Cubo Fuga-Wash Eco de Kerakoll
Precio: 116.03
Cubo para la limpieza y acabado de rejuntados cementosos y epoxídicos en suelos y paredes, dotado de rodillos para el lavado del fratás de esponja y de parrilla para la limpieza de los residuos de mortero de rejuntado. Con asa y ruedas para un transporte más fácil. Código EAN: 8432523705445
