# Mortero de acabado mineral eco-compatible, referencia Rasobuild Eco Top Fino de Kerakoll. Gris

- Propiedad del archivo: CONSTRUNARIO
- Formato: FIEBDC-3/2012
- Programa: Construnario Versión 3.51
- Fecha de los precios: 28/02/2024
- Divisa: EUR

**70549_KER** kg Mortero de acabado mineral eco-compatible, referencia Rasobuild Eco Top Fino de Kerakoll. Gris
Precio: 1.29
Mortero de acabado mineral eco-compatible. Rasobuild Eco Top Fino es idóneo para alisados y nivelaciones de superficies absorbentes y no absorbentes, en la realización de acabados de alto nivel de estabilidad dimensional y superiores resistencias mecánicas. Interiores, exteriores. Blanco y gris. Código EAN: 8432523705490
