# Mortero de acabado mineral eco-compatible en base yes, referencia Rasobuild Eco Gesso de Kerakoll

- Propiedad del archivo: CONSTRUNARIO
- Formato: FIEBDC-3/2012
- Programa: Construnario Versión 3.51
- Fecha de los precios: 28/02/2024
- Divisa: EUR

**70556_KER** kg Mortero de acabado mineral eco-compatible en base yes, referencia Rasobuild Eco Gesso de Kerakoll
Precio: 0.62
Mortero de acabado mineral eco-compatible en base yeso para acabados bruñidos en interiores. Rasobuild Eco Gesso es idóneo para alisados sutiles y con espesor, de óptima adhesión y superiores resistencias mecánicas. Áridos seleccionados garantizan la velocidad de la aplicación, el brillo y la compacidad del acabado. Utilizable como mano de preparación antes de la decoración en ambientes interiores. Específico para la eliminación de gotelé. Código EAN: 8432523705568
