# Nivelante mineral certificado, eco-compatible, referencia Keralevel Eco de Kerakoll

- Propiedad del archivo: CONSTRUNARIO
- Formato: FIEBDC-3/2012
- Programa: Construnario Versión 3.51
- Fecha de los precios: 28/02/2024
- Divisa: EUR

**70572_KER** kg Nivelante mineral certificado, eco-compatible, referencia Keralevel Eco de Kerakoll
Precio: 1.05
Nivelante mineral certificado, eco-compatible, tixotrópico de fraguado normal para la regularización de alta resistencia y trabajabilidad prolongada, de soportes irregulares. Keralevel Eco desarrolla largos tiempos de trabajabilidad garantizando regularizaciones de grandes superficies, incluso en condiciones climáticas extremas, con acabado liso, idóneo para la posterior colocación con adhesivos eco-compatibles de los revestimientos. Código EAN: 8432523705728
