# Esponja Fugabella Eco de Kerakoll - completa

- Propiedad del archivo: CONSTRUNARIO
- Formato: FIEBDC-3/2012
- Programa: Construnario Versión 3.51
- Fecha de los precios: 28/02/2024
- Divisa: EUR

**70622_KER** u Esponja Fugabella Eco de Kerakoll - completa
Precio: 18.44
Esponja, fieltros y accesorios para el rejuntado de baldosas cerámicas y piedras naturales con juntas minerales Fugabella Eco y juntas orgánicas Fugalite. Código EAN: 8432523706220
