# Geomortero mineral certificado, referencia Geolite 40 de Kerakoll. Envase: 25 kg

- Propiedad del archivo: CONSTRUNARIO
- Formato: FIEBDC-3/2012
- Programa: Construnario Versión 3.51
- Fecha de los precios: 28/02/2024
- Divisa: EUR

**70968_KER** kg Geomortero mineral certificado, referencia Geolite 40 de Kerakoll. Envase: 25 kg
Precio: 1.60
Geomortero mineral a base de geoligante para la reparación monolítica del hormigón armado. Geolite 40 es un geomortero tixotrópico para pasivar, reconstruir, alisar y proteger estructuras de hormigón armado, anclar y fijar elementos metálicos. Específico para intervenciones con andamios móviles, bajas temperaturas y con necesidad de rápida puesta en servicio. Código EAN: 8432523709689
