# Mortero de acabado mineral eco-compatible en base yeso , referencia Rasobuild Eco Top Gesso Extrafino de Kerakoll

- Propiedad del archivo: CONSTRUNARIO
- Formato: FIEBDC-3/2012
- Programa: Construnario Versión 3.51
- Fecha de los precios: 28/02/2024
- Divisa: EUR

**72093_KER** kg Mortero de acabado mineral eco-compatible en base yeso , referencia Rasobuild Eco Top Gesso Extrafino de Kerakoll
Precio: 1.29
Mortero de acabado mineral eco-compatible en base yeso, para acabados bruñidos en interior. Rasobuild Eco Top Gesso Extrafino gracias a una combinación de cargas impalpables garantiza un excelente acabado superficial bruñido incluso sobre viejas pinturas. Idóneo como acabado del ciclo de regularización de decoraciones rústicas o irregularidades de soportes realizados en una primera mano con productos de la línea Rasobuild. Código EAN: 8432523720936
